# COMENIUSSCHULE_POTSDAM
Angebotsaufforderung (GAEB DA XML 3.3, DA83)
Projekt: 1926
Währung: EUR
Erstellt mit: GXML Toolbox V3.3 R20220330, ORCA AVA 25.0.5 - Professional Edition 25.00.05, 02.03.2026

## LB31 LEISTUNGSBEREICH 003.1 FREIANLAGEN

### Titel 511 HERSTELLUNG

**511.1 Planum / profilgerechter Bodenabtrag**
Vorhandenes Gelände profilgemäß unter Berücksichtigung der künftigen Höhen und Aufbaustärken überarbeiten und Rohplanum herstellen.
Überschüssigen Boden/Bauschutt auf dem Baustellengelände auf Haufwerken/in Containern zum Abtransport lagern.
(Transportentfernung bis max. ca. 150m)
Bodenklasse: 3 bis 4, z.T. schuttdurchsetzt
Höhentoleranz: +/- 4 cm unter der 4-m Latte
Auf-/Abtrag: bis 50cm, i.M. 30 cm
Abrechnung nur nach vorherigem Aufmaß gemeinsam mit der
BL. Abrechnung über Titel 596 Materialentsorgung.
Menge: 400,000 m2

**511.2 Zulage Handarbeit profilgerechter Bodenauf/-abtrag**
Zulage zur Vorpositionen profilgerechter Bodenauf/-abtrag zur Ausführung in Handarbeit im Bereich von Bäumen, Hecken und baulichen Anlagen.
Dabei ist auf besondere Sorgfalt auf Wurzeln etc. im Traufbereich von Bäumen und in unmittelbarer Nähe von baulichen Anlagen zu achten.
Ausführung nur nach Abstimmung mit und Freigabe durch die BL.
Abrechnung nach Flächenaufmaß gemeinsam mit der BL.
Menge: 100,000 m2

**511.3 Bodenaus- und -einbau innerhalb der Baustelle**
Auf der Baustelle lagernden Bodenaushub aufnehmen,
jedoch Bodenabtrag innerhalb der Baustelle transportieren, (Entfernung bis 150 m) und nach Erfordernis höhen- und profilgerecht, bis 0,6 m Höhe einbauen und lagenweise verdichten
(Lagedicke max.30 cm).
Verdichtungsgrad DPr 100 %
Abrechnung nach Aufmaß fester Einbaumaße.
Menge: 5,000 m3

**511.4 Suchschlitze zum Auffinden von Leitungen und Wurzeln**
Suchschachtungen zum Auffinden von Leitungen und Anschlüssen. In Handarbeit herstellen, Boden lösen, seitlich lagern, nach Ortung der Leitungen fachgerecht wieder verfüllen und verdichten des Grabens.
Tiefe bis zu 1,50 m, Sohlenbreite 0,5-0,8 m,
Bodenklasse 3-4, schuttdurchsetzt.
Der Einbau von steinfreien Material in 10cm Stärke um die Leitungen ist zu gewährleisten.
Abrechnung nach m³ fester Masse, Aufmaß am offenen Graben gemeinsam mit der BL vor Verfüllung.
Menge: 3,000 m3

### Titel 533 PLÄTZE / HÖFE

**533.1 Planum der Platz- und Wegeflächen**
Höhen- und profilgerecht herstellen und verdichten.
Planum mit einer Genauigkeit von +/- 2 cm, gemessen mit
einer 4-Meterlatte, herstellen. Die Aufbaustärke der
geplanten Wege und Plätze bzw. die Anschlusshöhen sind
dabei zu berücksichtigen. Die Verdichtung hat unter
Berücksichtigung des günstigsten Wassergehaltes gem.
ZTVE-StB 94 mit einem entsprechenden Verdichtungsgerät
in mehreren Arbeitsgängen auf mind. DPr 97% der einfachen Proctordichte zu erfolgen, so dass ein nachträgliches Setzen ausgeschlossen ist. Später beanstandete Flächen sind kostenlos wieder herzustellen.
Verformungsmodul Ev2 mindestens 45 MN/m²
Nicht maschinell erreichbare Flächen sind in Handarbeit
herzustellen.
Abrechnung nach Aufmaß.
Menge: 100,000 m2

**533.2 Frostschutzschicht 0/32, Stärke 20 cm**
Frostschutzschicht gem. DIN 18315 und ZTVT-Stb 95/2002
Material: Betonrecycling, KG 0 / 32 mm,
gem. RAL-RG 501/1 mit Prüfzertifikat eines vom Land Brandenburg anerkannten Prüflabores liefern und fachgerecht einbauen und verdichten.
Wasserdurchlässigkeitskoeffizient kf < 5,6 x 10^-5,
Schlämmkornanteil kleiner 0,063mm unter 5%
Das Material ist gleichmäßig aufzubringen und in
mehreren Arbeitsgängen bei optimalem Wassergehalt auf
100 % der einfachen Proctordichte zu verdichten.
Maschinell unzugängliche Flächen im Anschlußbereich Gebäude und aufstrebenden Einbauten in Handarbeit.
Ebenflächigkeit: Abweichungen unter der 4-Meterlatte
nicht größer als 2 cm.
Schichtdicke: 20 cm im verdichteten Zustand
Verdichtungsgrad DPr mind. 103%,
Verformungsmodul Ev2 mind. 120 MN/m2.
Abrechnung nach Aufmaß.
Menge: 60,000 m2

**533.3 Tragschicht 0/32, Stärke 15 cm**
Leistung wie in Vorposition beschrieben,
jedoch als Tragschicht liefern und fachgerecht einbauen und verdichten.
Ebenflächigkeit: Abweichungen unter der 4-Meterlatte
nicht größer als 1 cm.
Schichtdicke: 15 cm im verdichteten Zustand
Verdichtungsgrad DPr mind. 103%,
Verformungsmodul Ev2 mind. 150 MN/m2.
Menge: 80,000 m2

**533.4 Betonpflasterflächen steingrau liefern und herstellen**
Pflaster liefern und fachgerecht verlegen gem. Verlegemuster Reihenverband

Einbaubeschreibung:
Betonpflasterfläche nach DIN 18318, ZTV Pflaster herstellen. Färbende Gesteinskörnungen dürfen nicht eingesetzt werden. Beim Verlegen der Steine sind diese auf das Rastermaß auszurichten. Fugen mit Fortschreiten der Verlegung kontinuierlich verfüllen. Die Einbauhinweise des Herstellers sind zu beachten.
Pflaster fachgerecht verlegen in ein im verdichtetem Zustand 4 cm starkes Bett aus Brechsand/ Splittgemisch 0/5 mm, aus silikatischem Urgestein, doppelt gebrochen. Das Pflasterbett ist höhen- und profilgerecht sauber abzuziehen und bei der Verlegung der Steine sind Fugen von 3-5 mm anzulegen. Die Fugen sind mit Brechsand 0/5 mm aus silikatischem Hartgestein, doppelt gebrochen, mehrfach zu füllen und einzuschlämmen bis eine vollständige Fugenfüllung erreicht ist. Der Fugenschluss hat mit einer Körnung 0/2 mm zu erfolgen. Überschüssiges Fugen- und Bettungsmaterial ist vor jedem Rüttelgang zu beseitigen. Der Pflasterbelag ist nach Reinigung mit einer sauberen Rüttelplatte mit Kunststoffschürze bis zur Standfestigkeit auf Soll-Höhe fachgerecht abzurütteln. Das Gesamtraster der Verlegung muss nach ZTV Pflaster 06 durch vorheriges Auslegen von Steinreihen ermittelt werden. Die Rastermaße können je nach Einbausituation variieren. Nenndicke nach DIN EN bei Scheinfuge geringer. Die Rüttelgänge haben mit einer auf die Pflaster- bzw. Plattenstärke abgestimmten Rüttelplatte (Betriebsgewicht < 200 kg) zu erfolgen. Die Filterstabilität von Fuge, Bettung und Tragschicht ist zu gewährleisten.
Leistung inkl. aller Nebenarbeiten.
Abrechnung nach Aufmaß.

Betonsystempflaster bestehend aus 3 Steinformaten mit erhöhtem Abrieb- und Witterungswiderstand, mit Abstandsnocken und Microfase

Formate:  20,0 x 10,0 x 8,0 cm
  20,0 x 20,0 x 8,0 cm
  30,0 x 20,0 x 8,0 cm

Farbe: betongrau

Oberfläche: betonglatt mit Fase

Hersteller: Kann
Produkt: Funktionspflaster Multitec

oder gleichwertig nach Angaben des Bieters

Der BL ist rechtzeitig vor Beginn der Arbeiten ein Muster vorzulegen. Bestellung erst nach Freigabe.

Angaben zu Fabrikat und Hersteller auf beiliegendem Formblatt.
Menge: 80,000 m2

**533.5 Betonsteinpflasterzeile 1-zeilig in Beton**
Betonpflaster wie in Vorposition beschrieben, liefern und einbauen als 20cm breite Wege- und Flächeneinfassung iinerhalb von Pflasterflächen, Einbau in zu liefernder 25cm starker Bettung und in erdfeuchten verdichteten Transportbeton C20/25 DIN EN 1045
Leistung inkl. aller Nebenarbeiten.
Abrechnung nach Aufmaß.

Verlegeart: in Reihen, einzeilig
Menge: 40,000 m

**533.6 Trennschnitt Pflastersteine aus Beton**
Pflastersteine wie zuvor beschrieben, mit Nassschneidegerät schneiden. Schnitttiefe bis 10 cm.
Die Schneidearbeiten sind auf einem Schneidetisch durchzuführen.
Um die Staubentwicklung zu minimieren sind ausschließlich Nassschnitte durchzuführen, "Freihandschnitte" mit Trennschleifern o.ä. sowie Trockenschnitte sind nicht zulässig.
Pflastersteine schneiden, so dass Schnittstücke zum Einbau geeignet sind. Flucht der Schnittkanten in gerade Ausführung, parallel zur Einfassung.
Abrechnung nur nach gemeinsamen Aufmaß mit der BL.
Menge: 40,000 m

**533.7 Einfassung, Großsteinpflaster, 1-reihig, in Beton**
Großsteinpflaster, Gesteinsart Granit, gebaucht, Farbe: rorbraun gem. Bestand, Maße ca. L/B/H 200/150/150 cm, liefern und verlegen als einreihige Wege- und Flächeneinfassung in 20cm Bettung und mit 15cm Rückenstütze aus Beton gem. DIN EN 1045 C 12/15, X0.
Menge: 10,000 m

**533.8 Umpflasterung von Schächten, Mosaikpflaster**
Granitmosaikpflaster liefern und einbauen.
Granitpflaster, Schlesisch grau, Schlagung 4/5, in 10 cm Beton, als Umpflasterung von Schächten, fest und dicht schließend pflastern, Fugen mit Brechsand 0/2mm einfegen, einschlämmen und abrammen.
Durchmesser Schächte ca. 50cm.
Menge: 3,000 St

**533.9 Einfassung von Schiebern und Einbauten, Kleinsteinpflaster**
Granitkleinsteinpflaster liefern und einbauen als 1-reihige Einfassung um Schieber und Einbauten in Rasen- und Vegetationsflächen,
Granitpflaster, Schlesisch grau, Schlagung 9/11, in 10 cm Beton, fest und dicht schließend verlegen.
Durchmesser Schieber / Einbauten bis ca. 30cm.
Menge: 4,000 St

### Titel 536 SPIELPLATZFLÄCHEN

**536.1 Feinplanum**
Auf späterer Fallschutzbelagfläche höhen- und profilgerecht herstellen und verdichten.
Planum mit einer Genauigkeit von +/- 2 cm, gemessen mit
einer 4 Meterlatte, herstellen. Die Aufbaustärke der
geplanten Wege und Plätze bzw. die Anschlusshöhen sind
dabei zu berücksichtigen. Die Verdichtung hat unter
Berücksichtigung des günstigsten Wassergehaltes gem.
ZTVE-StB 94 mit einem entsprechenden Verdichtungsgerät
in mehreren Arbeitsgängen auf 100 % der einfachen
Proctordichte zu erfolgen, so dass ein nachträgliches
Setzen ausgeschlossen ist. Später beanstandete Flächen
sind kostenlos wieder herzustellen.
Verformungsmodul Ev2 mindestens 45 MN/m²
Nicht maschinell erreichbare Flächen sind in Handarbeit
herzustellen.
Abrechnung nach Aufmaß.
Menge: 80,000 m2

**536.2 Betonkantenstein Form C, 100/25/8 cm**
Tiefbord, beidseitig gefast, Einbau auf 20 cm Betonbettung C12/15 X0, mit Betonrückenstütze 10x15 cm, geschalt, Fugen enggestoßen, liefern und flucht- und höhengerecht einbauen, einschl. Zuschnitte sowie aller Erdarbeiten.
Menge: 35,000 m

**536.3 Natusteintragschicht ungebunden 25cm.**
Liefern mit und gtefällegerecht einbauen und verdichten.
Material: Natursteinschottergemisch 0/32 mm
Kornanteil d < 0.063 mm max 7% Gew. Anteil
Einbaustärke 25 cm
Verformungsmodul: EV2: mind. 80 MN/m²
Verdichtung: mind 103 % DPr
Wasserschluckwert: mind. 0,02 cm/sec.
Toleranz: +-10 mm unter der 4 m Latte
Zugelassen zum Einbau in der Wasserschutzzone III
Ein Prüfzeugnis über die Eignung des Materials gem. o.
g. Anforderungen ist der Bauleitung vor Einbau zur Prüfung vorzulegen.
Menge: 70,000 m2

**536.4 Splittbettung**
Natursteinsplitt, tonfrei, gebrochen,
Körnung: 0/10 mm, liefern und in  8 cm Stärke fachgerecht auf Tragschicht wie vor beschrieben einbauen und verdichten auf 98 % der Standardproktor- dichte, Ebenflächigkeit < 5mm unter 4m-Latte.
Menge: 70,000 m2

**536.5 Fallschutzbelag aus Elastikverbundpflaster herstellen.**
Nach DIN EN 1177 für eine Fallhöhe bis 1,00 m
Material: Gummigranulat
Gesamtbelagsdicke: 43 mm
Abmessungen: 200 x 165 x 43 mm
Maßtoleranzen nach DIN7715

Farbe:  grün

liefern und gemäß Herstellerangaben fachgerecht, fugenlos einbauen auf zu liefernder Bettung einschließlich anarbeiten an Einfassungen und Einbauten.
Randsteine und Steine an Aussparungen für Geräte sind untereinander und mit der Einfassung mit 1-Komponenten-PUR-Kleber zu verkleben.

Angaben zu Fabrikat und Hersteller auf beiliegendem Formblatt.
Menge: 70,000 m2

**536.6 Schnitt Elastikpflaster**
Fachgerechter Zuschnitt von Elastikpflasterbelag der Vorpositionen, die 1% der Gesamtfläche in m überschreiten.
Stärke: 4,3 cm
Abrechnung nach Aufmaß.
Menge: 50,000 m

### Titel 551 ABWASSERANLAGEN

**551.1 Vorhandene Schächte an die geplanten Höhen anpassen**
Abtragen der vorh. Abdeckung, Anpassung an die vorgesehene Höhe durch Auf-, bzw. Abtrag der Betonschachtringe. Wiederaufsetzen der Abdeckung und
Verfugung etc.
Auf-, Abtrag: bis 20 cm
Ausführung an Regenwasser- und Abwasserschächten
Inkl. aller nötigen Schnitte und aller erforderlichen Arbeiten und Materialien.
Abrechnung: nach Aufmaß mit der BL.
Einschließlich aller anfallenden Nebenarbeiten
wie Verbau-, Pflaster- und Erdarbeiten.
Menge: 2,000 St

**551.2 Rohrleitungsgraben für Rohrleitung bis DN 150 herstellen**
Rohrgraben gefälle- und profilgerecht ausheben, Boden seitlich lagern, die Grabensohle planieren und für die Aufnahme der Rohrleitung vorbereiten. Nach dem Einbau der Leitung ist eine sachgerechte Verfüllung und lagenweise Verdichtung mit zu lieferndem Sand durchzuführen. Inkl. Lieferung und Einbau von einem Warnband 20 cm über der Leitung. Leitungsauflager aus zu lieferndem Sand, Stärke: 10 cm, Einbettung bis 20 cm über Rohrscheitel ebenfalls mit zu lieferndem Sand. Nach Leitungsverlegung fachgerecht lagenweise verfüllen und verdichten.
Breite: für Rohre mit Rohrdurchmesser bis DN 150 zuzüglich des erforderlichen Arbeitsraumes.

Überschüssiger Boden auf dem Baustellengelände auf Haufwerken / in Containern zum Abtransport lagern.
(Transportentfernung bis max. ca. 100m)
Bodenklasse: 3 bis 4, z.T. schuttdurchsetzt
Höhentoleranz: +/- 4 cm unter der 4-m Latte
Auf-/Abtrag: bis 120cm
Gemessen ab Grobplanum
Abrechnung nur nach vorherigem Aufmaß gemeinsam mit der
BL. Abrechnung Abtransport / Verwertung über Titel 596.
Menge: 6,000 m

**551.3 Schachtgrube für Zisterne herstellen**
Leistung wie zuletzt in vollem Wortlaut beschrieben.
Jedoch Aushub für Schachtgrube Zisterne, Abtragstiefe bis 150cm, gemessen ab Rohplanum,
Grubenmaße:  ca. 2,5x1,5x2,00m (LxBxH).
Menge: 10,000 m3

**551.4 Kanal-/Regenwasserleitung aus KG Rohren DN 150**
KG Rohre bis DN 150 Mittels Steckmuffen, DIN 19 534, mit Prüfzeichen, Muffe Form A, Dichtung mit Dichtring DIN 19534, verlegen sinngemäß entsprechend DIN EN 1610, Auflager aus vorhandenem bzw. eingebrachtem Boden.
Menge: 6,000 m

**551.5 Form- und Verbindungsstück, bis DN 150**
Als Zulage für Regenwasserleitungen wie vor beschrieben gem. DIN 19534 Teil 1 und 2 mit Steckmuffe als Bogen für Rohre bis DN 150 in allen handelsüblichen Gradzahlen.
Menge: 3,000 St

**551.6 Anschluss der Leitungen**
Anschluss der Leitungen bis DN 150 an Bestandsschacht bzw. Zisterne an vorhandene Abgäng.
Menge: 2,000 St

**551.7 Zisterne / Erdtank liefern und einbauen**
Kunsstoffzisterne / Regenwasser-Erdtank, in monolithischer Bauweise liefern und fachgerecht einbauen.
Material: PE-Kunststoff, lebensmittelecht
Maße: L/B/H ca. 2,00x150x240 cm (inkl. Domschacht)
Füllvolumen: min 4.000 l
Mit Domschacht, Schachtdurchmesser min 60cm, mit verschließ- und begehbarem Deckel,
inkl. Einlauföffnung mit anschlussfertigen Lippendichtungen.

Zisterne / Erdtank komplett liefern und nach Herstellerangaben einbauen, einschl. sämtlicher Materialien sowie Montage- und Nebenarbeiten.

Angaben zu Fabrikat und Hersteller auf beiliegendem Formblatt.
Menge: 1,000 St

**551.8 Schachtverlängernug**
Teleskopierbare Schachtverlängerung für Domschacht (D 60cm) von Zisterne / Erdtank wie in Vorposition beschrieben, Verlängerung min. 80 cm.
Menge: 1,000 St

**551.9 Handpumpe liefern unf einbauen**
Schwengelhandpumpe komplett mit Pumpenständer, Saugleitung und Fundament liefern, einbauen und anschließen.
Pumpe und Pumpenständer aus Grauguss, Farbe schawarz,
Gesamthöhe inkl. Pumpenständer ca. 136cm,
mit Rohranschluss (Rp 1 1/4) mit Innengewinde
Inkl. Verlängerungsrohr(e) aus verzinktem Stahl, (R 1 1/4) mit Außengewinde und Muffe Länge gesamt ca. 2,5m und Einführung in Zisterne / Erdtank wie vor beschrieben.
Pumpenständer mit Rundflansch zur Verschraubung auf herzustellendes Betonfundament, Maße 60 x 40 x 40cm, aus Beton C20/25 X0, inkl.10cm Suaberkeitsschicht,

Pumpe komplett liefern, auf Fundament befestigen, und an Zisterne anschließen, einschl. sämtlicher Materialien sowie Montage- und Nebenarbeiten.

Angaben zu Fabrikat und Hersteller auf beiliegendem Formblatt.
Menge: 1,000 St

### Titel 556 ELEKTRISCHE ANLAGEN

**556.1 Kabelgraben herstellen und verfüllen**
Zur Verlegung von Elektroleitungen bzw. Leerrohr gemäß DIN 4124 profilgerecht ausheben und nach Kabelverlegung wieder verfüllen.
Aushubtiefe: 30 cm, Sohlenbreite 30 cm, gemessen ab Planum vor Aufbau Flächenbefestigung
Abrechnung nur nach vorherigem Aufmaß gemeinsam mit der
BL.
Nach dem Einbau ist eine sachgerechte Verfüllung und
lagenweise Verdichtung mit zu lieferndem Sand
durchzuführen. Kabelauflager aus zu lieferndem Sand, Stärke: 10 cm, Einbettung bis 10 cm über Kabel ebenfalls mit zu lieferndem Sand.
Inkl. Lieferung und Einbau von einem Elektrowarnband 20
cm über der Leitung.
Menge: 100,000 m

**556.2 Kabelschutzrohr DN100**
Liefern und fachgerecht in Graben wie vor beschrieben verlegen, Kabelschutzrohr für spätere Verlegung von Medien durch andere Gewerke.
Kabelschutzrohr in Dimensionierung DN100 aus PE, halogenfrei, in Verbundbauweise, außen gewellt, mit glatter Innenhaut für Kabeleinzug inkl. Zugseil, an den Enden mit aufgesteckten Doppelsteckmuffe (sanddicht),
liefern, fachgerecht im Graben verlegen.
Abrechnung nach gemeinsames Aufmaß mit der BL vor den
Verfüllarbeiten. Abrechnung nach Liefernachweis.
Menge: 100,000 m

**556.3 Fundamente / Einbauhülsen für Pollerleuchten**
Fundamente für Mastleuchten (LPH 4,5m), bestehend aus: Kunsstoffrohr, DN 300, Länge 80cm, mit Öffnung (Bohrung) für Kabelzuführung, Bodenfundament aus Beton, C12/15, Stärke 15cm, Sandfüllung, Abschluss Betonring aus Ortbeton, C12/15, Stäke 10cm
Fundament inkl. aller Bestandteile liefern und gachgerecht einbauen inkl. sämtlicher Schacht-, Erd- und Nebenarbeiten.
Der Einbau der Leuchtenmasten ist nicht Bestandteil der leistung.
Die Leistungen sind mit dem Gewerk Elektoinstalation abzustimmen.
Menge: 2,000 St

### Titel 561 ALLGEMEINE EINBAUTEN

**561.1 Hockerbänke Bestand einbauen**
Bänke aus Flachstahl-, HPL-Plattenkonstruktion
Maße: L/B/H 180 x 47 x 60cm, Sitzhöhe 45cm,
auf dem Baustellengelände lagernd, aufnehmen und auf 2 Stück herzustellende Fundamene, Maße 60 x 50 x 40cm, aus Beton C20/25 X0, inkl.10cm Suaberkeitsschicht, fachgerecht montieren / aufdübeln.
OK Fundament 15cm unter OK Belag

Einschließlich Erdaushub und sämtlicher Montage- und Nebenarbeiten
Menge: 4,000 St

**561.2 Abfallbehälter Bestand einbauen**
Abfallbehälter, rund, mit Abdeckung, 45 l, mit Pfosten aus U-Stahl zum ortsfesten Einbau, auf dem Baustellengelände lagernd, aufnehmen und fachgerecht einbauen in herzustellendes Fundament aus Beton C12/15,30x30x50cm (LxBxH).
Leistung inkl.erforderlicher Erd- und Nebenarbeiten.
Menge: 1,000 St

**561.3 Findlinge einbauen**
Fndlinge, Durchmesser 80-100cm, bauseits lagernd, aufnehmen, transportieren und auf herzustellende Bettung aus Beton gem. DIN EN 1045 C 12/15, X0, Stärke 20 cm, in Flächen einbauen.
Menge: 3,000 St

### Titel 562 BESONDERE EINBAUTEN

**562.1 Trampolin rollstuhlbefahrbar liefern und einbauen**
Spielgerät Trampolin inklusive Einbaurahmen, Sprungfläche: 1,66 x 1,42 m
Außenmaße 2.86 x 1,90 m
Platzbedarf/Sicherheitsbereich: 6,87 x 5,91 m
Material Matte: geriffelte, rutschsichere Kunststofflamellen, Farbe grün
Aushängung des Netzes mit Spezialwerkzeug möglich
Material Rahmen: Stahl, feuerverzinkt
Ausführung: geprüft und zertifiziert gemäß DIN EN
1176
Randplatten: RC-Platten mit EPDM-Auflage, Farbe schwarz, werkseitig verklebt
Inkl. 2 Stück werkseitig montierter Rollstuhlrampen
Lieferung: ´Trampolin komplett vormontiert, liefern und nach Herstellerangaben einbauen, einschl. Erdaushub und sämtlicher Montage- und Nebenarbeiten

Angaben zu Fabrikat und Hersteller auf beiliegendem Formblatt.
Menge: 1,000 St

### Titel 571 VEGETATIONSTECHNISCHE BODENBEARBEITUNG

**571.1 Feinplanum Vegetationsflächen**
Feinplanum der Vegetationsflächen herstellen.
Unrat, Steine, schwer verrottbare Pflanzenteile, etc. (Durchmesser > 5 cm ) aufnehmen, laden und abfahren.
Die Anschlüsse an Wegeflächen, Gebäude, Mauern, Treppen
etc. sauber und höhengerecht unter Berücksichtigung der
Sackung herstellen.
Höhentoleranz: +/- 2 cm.
Abrechnung nach Aufmaß.
Menge: 130,000 m2

**571.2 Oberboden Gartenflächen, Auftragstärke 30 cm, liefern und einbauen**
Für neu anzulegende Pflanzflächen, Boden gemäß DIN 18915 der Bodenklasse I liefern und gemäß DIN 18300 höhengerecht auf den zukünftigen Vegetationsflächen einbauen.

Auftragsstärke: 30 cm in gesacktem Zustand
Material ist der BL vor Lieferung zur Bemusterung
vorzulegen.

Im Kronenbereich von Bäumen ist der
Oberboden von Hand einzubauen.
Anteil der organischen Substanz: < 5 Gew.%
Gehalt an Teilen < 0,02 mm: < 20 %
Gehalt an Teilen < 0,002 mm: < 10 %
PH-Wert: schwach sauer bis neutral
Der Oberboden darf nicht verunreinigt mit toten
Stoffen sein, wie z.B. Bauwerksresten, Glasscherben,
etc. und die Entwicklung der Pflanzen hindern oder
behindern können, wie z.B Öle und Chemikalien.
Der Oberboden muß frei von ausdauernden Kräutern und
störenden Wurzeln sein, wie z.B. Quecke, Huflattich,
Ackerwinde, Giersch, Ampferarten und Gelbkresse.
Der Eignungs- und Eigenschaftsnachweis/Zertifikat zur
Umweltverträglichkeit ist vor dem Einbau des Bodens
unaufgefordert der BL zu übergeben. Das Material darf
keine Werte über Z 0 gemäß TR-Laga aufweisen.
Einschl. aller erforderlicher Nebenarbeiten.
Abrechnung nach Aufmaß und Qualitätsnachweis.
Menge: 130,000 m2

### Titel 591 BAUSTELLENEINRICHTUNG

**591.1 Baustelleneinrichtung**
Anfahren, aufstellen, eventuell umsetzen sowie vorhalten und abbauen.
Einrichten und Umsetzen mit allen für die
sach- und fristgerechte Durchführung der
Bauleistungen notwendigen Geräten, Maschinen,
Transportmitteln und Werkzeugen,
Absperrung und Beleuchtung der Baustelleneinrichtung und Baustelle,
Ableitung und Beseitigung des gesamten anfallenden Oberflächenwassers,
Bereitstellung von Lagerplätzen, Unterhaltung der
Straßen und Wege im Rahmen der Baumaßnahme,
Einrichtungen zur Versorgung mit elektrischem
Strom, Beschaffung von Brauch- und Trinkwasser, sowie Herstellung der erforderlichen
Anschlüsse obliegt dem AN.

In die Position sind die :
- Erschwernisse durch Verkehr und beengte
  Verhältnisse,
- Abbau und Abfuhr aller Teile der Baustelleneinrichtung,
- Auf-, Unterhaltung und Abbau aller notwendigen
  Absperrungen zur Absicherung der Baustelle für den
  Zeitraum der Bauarbeiten
- die Beseitigung aller Verunreinigungen auf der
  gesamten Baustelle, einschließlich der
  Lagerplätze,
- die Wiederherstellung der benutzten Flächen und
  Wege in den ursprünglichen Zustand, sowie
  Beseitigung der vom AN erstellten Zufahrts-
  und Baustraßen einzurechnen.
Dem AN obliegt die Verkehrssicherungspflicht!
Menge: 1,000 Psch

**591.2 Mobiler Metallgitterzaun, Höhe 2,0m**
Mobiler Metallgitterzaun, Höhe 2,0 m, einschl. Füße und Schellen.
Liefern, aufstellen, über die komplette Bauzeit vorhalten.  Der Bauzaun ist ineinander zu verschrauben, nicht zu stecken.
Das mehrmalige Umstellen des Bauzauns im Baufeld während der Bauarbeiten ist in den EP einzukalkulieren und wird nicht gesondert vergütet.
Nach Beendigung der Bauarbeiten bzw. nach Standzeitverlängerung  Bauzaun abbauen und abfahren.
Menge: 30,000 m

### Titel 593 SICHERUNGSMASSNAHMEN

**593.1 Bäume gem. DIN 18 920 während der Bauzeit schützen**
Den Stamm mit Autoreifen oder Flexrohr abpolstern und
allseitig mit einer lückenlosen Verbretterung umschließen, schützen, unterhalten während der Baumaßnahme, sowie Rückbau und Abfuhr der Materialien nach Beendigung der Arbeiten.
Stammumfang 80 bis 240 cm.
Menge: 1,000 St

**593.2 Pollerleuchte abbauen**
Pollerleuchte, auf Betonfundament verschraubt, lösen vom Fundament, innerhalb des Baugeländes transportieren (Entfernung bis max 50,00m) und zum Wiedereinbau lagern.
Das Abklemmen und sichern der Elektroleitungen ist nicht Bestandteil der leistung.
Menge: 1,000 St

### Titel 594 ABBRUCHMASSNAHMEN

*Hinweis: EINBAUTEN*

**594.1 Unbewehrte Fundamente abbrechen**
Betonfundamente, unbewehrt, im Boden bis 80 cm unter Oberkante Boden verborgen,
freilegen, ggf. mit Kompressor lösen, Trennen der Materialien, auf dem Baustellengelände auf Haufwerken/in Containern zum Abtransport lagern.
(Transportentfernung bis max. ca. 50m)
Leistung inkl. ggf. erforderlicher Schacht- und Erdarbeiten.
Abrechnung nur nach vorherigem Aufmaß gemeinsam mit der
BL. Abrechnung über Titel 596 MATERIALENTSORGUNG.
Menge: 3,000 m3

**594.2 Zulage Bewehrung**
Zulage zur Vorposition für bewehrten Beton.
Abrechnung nur nach vorherigem Aufmaß gemeinsam mit der
BL. Abrechnung über Titel 596 MATERIALENTSORGUNG.

Abrechnung nur nach fester Masse. Volumen ist mit Aufmaßen (LxBxH) und Fotos zu belegen!
Menge: 1,000 m3

**594.3 Mauern abbrechen**
Natursteinmauern, vermörtelt, unbewehrt, abbrechen, Materialien, auf dem Baustellengelände auf Haufwerken/in Containern zum Abtransport lagern.
(Transportentfernung bis max. ca. 50m)
Höhe bis ca. 50cm, Breite bis ca 40 cm
Abrechnung nur nach vorherigem Aufmaß gemeinsam mit der
BL. Abrechnung über Titel 596 MATERIALENTSORGUNG.
Menge: 3,000 m3

*Hinweis: BEFESTIGTE FLÄCHEN*

**594.4 Einfassung Granitgroßsteinpflaster abbrechen**
Granitgroßsteinpflaster, Maße ca. 20-25/15/20 L/B/H, Einbau 3-reihig, Breite ca. 50cm, gebunden, als Einfassung, inkl. Bettung und Rückenstütze abbrechen, laden, abtransportieren und der Verwertung zuführen, einschl. Verwertungsgebühren.
Bettung: Beton, Stärke bis 30 cm,
Abrechnung nur nach gemeinsamen Aufmaß mit der BL.
Menge: 5,000 m

**594.5 Einfassung Granitgroßsteinpflaster abbrechen**
Leistung wie in Vorposition beschrieben. Jedoch Einfassung 1-reihig, Breite ca. 15cm.
Menge: 5,000 m

**594.6 Betonpflasterflächen abbrechen**
Vorhandene Ortbetonflächen mit geeigneten technischen Geräten, unbewehrt, aufbrechen, aufnehmen, lösen, laden, auf dem Baustellengelände transportieren und auf Haufwerken/in Containern zum Abtransport lagern.
(Transportentfernung bis max. ca. 150m)
Im Anschlussbereich zu erhaltener baulicher Anlagen ist von Hand zu arbeiten.
Stärke 15-25 cm, im Mittel 20cm
Abrechnung nur nach vorherigem Aufmaß gemeinsam mit der
BL. Abrechnung über Titel 596 MATERIALENTSORGUNG.
Menge: 20,000 m2

**594.7 Deckschichten Tenne abbrechen**
Deckschichten aus Tennenmaterial, lösen, aufnehmen, auf dem Baustellengelände auf Haufwerken/in Containern zum Abtransport lagern. (Transportentfernung bis max. ca. 50m)
Material: Tennendecke
Stärke: 5-15 cm, im Mittel 10 cm.
Abrechnung nur nach vorherigem Aufmaß gemeinsam mit der
BL. Abrechnung über Titel 596 MATERIALENTSORGUNG.

Abrechnung nur nach fester Masse. Volumen ist mit Aufmaßen (LxBxH) und Fotos zu belegen!
Menge: 5,000 m3

**594.8 Unterbau / Tragschichten abbrechen**
Unterbau und Tragschichten aus Beton-, RC-, Naturstein der zuvor beschriebenen befestigten Flächen lösen, aufnehmen, Trennen der
Materialien, auf dem Baustellengelände auf Haufwerken/in Containern zum Abtransport lagern. (Transportentfernung bis max. ca. 150m)
Material: Beton-, RC- / Natursteinschotter
Stärke: 10-30 cm, im Mittel 20 cm.
Abrechnung nur nach vorherigem Aufmaß gemeinsam mit der
BL. Abrechnung über Titel 596 MATERIALENTSORGUNG.

Abrechnung nur nach fester Masse. Volumen ist mit Aufmaßen (LxBxH) und Fotos zu belegen!
Menge: 25,000 m3

*Hinweis: VEGETATIONSFLÄCHEN*

**594.9 Gehölz- und Heckenflächen roden**
Aufwuchs aus Sämlingen, Bodendeckern, Sträuchern und Hecken bis 3,0 m Höhe, inkl. Wurzelstock roden, auf dem Baustellengelände auf Haufwerken / in Containern zum Abtransport lagern. (Transportentfernung bis max. ca. 150m)
Abrechnung nur nach vorherigem Aufmaß gemeinsam mit der
BL. Abrechnung über Titel 596 MATERIALENTSORGUNG.
Die gerodeten Pflanzen sind dem Stoffkreislauf mittels Kompostierung wieder zuzuführen.
Menge: 10,000 m2

**594.10 Stubben roden STU bis 30cm.**
Stubben Laubbaum, Höhe bis 0,30m über OK Gelände, roden, abfahren und der Verwertung zuführen.
Stammumfang: bis ca. 30 cm
Die entstandenen Baumlöcher sind mit anstehendem Boden höhengerecht aufzufüllen und zu
verdichten. Anfallendes Holz laden und abfahren, das
anfallende organische Material ist dem natürlichen
Stoffkreislauf mittels Kompostierung wieder zuzuführen.
Einschl. erforderlicher Nebenarbeiten.
Menge: 2,000 St

### Titel 596 MATERIALENTSORGUNG

*Hinweis: KALKULATIONSHINWEISE*
Für alle Positionen mit Materialabfuhr gilt, dass das
anfallende Material zu einer zugelassenen Entsorgungs-
und Verwertungsstelle abzufahren ist. Die Verwertung/Entsorgung hat entsprechend den gesetzlichen Vorschriften nach §14 der Abfallüberwachungsverordnung in der neuesten Fassung sowie nach DIN 18299 zu erfolgen.

Bodenauf/-abtrag ist zur Abrechnung in einem
Auf-/Abtragsplan darzustellen, dem gemeinsame
Aufmaße mit der Bauleitung des AG vorangegangen sind.
Die Aufmaße sind maßstabsgerecht zeichnerisch
darzustellen aus denen hervorgeht:
- Länge,
- Breite,
- Höhe,
- Rechenansatz,
- Lagezuordnung.
Nur Koordinatenwerte, Dreiecksvermaschung ohne
vorgenannte Detailangaben etc. werden nicht akzeptiert.
Ggf. Erforderliche Zwischenrechnungen sind ebenfalls
darzustellen.
Es ist die Pflicht des AN, die erforderlichen Werte,
Maße vor Beginn der Arbeiten zweifelsfrei festzustellen
und die BL unaufgefordert auf erforderliche Aufmaße,
Feststellungen mit angemessener Frist schriftlich
hinzuweisen.

**596.1 Boden laden, abtransportieren und verwerten**
Überschüssigen Boden, nicht gefährlich, zum Wiedereinbau ungeeignet, Bodenklassen gem. EBV BM-0 - BM-F1, Bauschuttanteil von 10 - 20 Vol.-%, Abfallschlüssel nach AVV (Abfallverzeichnis-Verordnung) 170504 Boden und Steine mit Ausnahme derjenigen, die unter 17 05 03 fallen, auf der Baustelle auf Haufwerken lagernd, aufnehmen, laden und transportieren zum Lager / zur Anlage nach Wahl des AN, Verwertungs- / Entsorgungsgebühren werden vom AN übernommen und sind einzukalkulieren. Entsorgungs- / Verwertungsbelege sind zum Nachweis vorzulegen.
Menge: 30,000 t

**596.2 Tragschichten/Bauschuttgemische laden, abtransportieren und verwerten**
Tragschichten, Bettung der Weg- und Schotterflächen, Deckschichten nicht gefährlich, Abfallschlüssel nach AVV (Abfallverzeichnis-Verordnung) 170107 Gemische aus Beton, Ziegel, Fliesen und Keramik, mit Ausnahme derjenigen, die unter 17 01 06 fallen, auf dem Baustellengelände lagernd, aufnehmen, laden und transportieren zum Lager / zur Anlage nach Wahl des AN,
Verwertungs- / Entsorgungsgebühren werden vom AN übernommen und sind einzukalkulieren.
Entsorgungs- / Verwertungsbelege sind zum Nachweis
vorzulegen.
Menge: 40,000 t

**596.3 Betonbruch laden, abtransportieren und verwerten**
Betonbruch aus Betonwerkstein und Betonfundamente nicht gefährlich, Abfallschlüssel nach AVV (Abfallverzeichnis-Verordnung) 170101 für Beton (unbewehrt) auf dem Baustellengelände lagernd, aufnehmen, laden und transportieren zum Lager / zur Anlage nach Wahl des AN,
Verwertungs- / Entsorgungsgebühren werden vom AN
 übernommen und sind einzukalkulieren.
Entsorgungs- / Verwertungsbelege sind zum Nachweis
vorzulegen.
Menge: 15,000 t

**596.4 Wurzeln/Kleingehölz/Strauchwerk laden, abtransportieren und verwerten.**
Wurzeln/Kleingehölz/Strauchwerk, unbehandelt, Abfallschlüssel nach AVV (Abfallverzeichnis-Verordnung) 20 02 01 für biologisch abbaubare Abfälle auf dem Baustellengelände lagernd, aufnehmen, laden und transportieren zum Lager / zur Anlage nach Wahl des AN, Verwertungs- / Entsorgungsgebühren werden vom AN übernommen und sind einzukalkulieren. Die Vegetationsabfälle sind dem Stoffkreislauf mittels Kompostierung wieder zuzuführen.
Entsorgungs- / Verwertungsbelege sind zum Nachweis
vorzulegen.
Menge: 2,000 t

**596.5 Baumischabfall laden, abtransportieren und verwerten**
Baumischabfall nicht gefährlich, Abfallschlüssel nach AVV (Abfallverzeichnis-Verordnung) 17 09 04 für gemischte Bau- und Abbruchabfälle mit Ausnahme derjenigen, die unter 17 09 01, 17 09 02 und 17 09 03 fallen, auf dem Baustellengelände lagernd, aufnehmen, laden und transportieren zum Lager / zur Anlage nach Wahl des AN, Verwertungs- / Entsorgungsgebühren werden vom AN übernommen und sind einzukalkulieren.
Entsorgungs- / Verwertungsbelege sind zum Nachweis
vorzulegen.
Menge: 1,000 t

### Titel 599 SONSTIGES ZUR KG 590

*Hinweis: STUNDENLOHNARBEITEN*
STUNDENLOHNARBEITEN
Stundenlohnarbeiten im Umfang unvorhergesehener Arbeiten dürfen nur auf Anleitung der Bauleitung
durchgeführt werden.
Sie werden auf Nachweis des Arbeitszeit- und
Materialaufwandes gern. VOB B, DIN 1961 § 15
abgerechnet.
Erklärung:
Mit der Unterzeichnung des Angebotes versichert der
Bieter, dass er bei den folgenden Pos. unter Beachtung
der preisrechtlichen Vorschriften sämtliche Lohn- und
Gehaltskosten, sowie Lohn- und Gehaltsnebenkosten
tariflicher und übertariflicher Art, mit allen bei der
Durchführung der Arbeiten anfallenden Zuschlägen für
Gemeinkostenanteile, Sozialkassenbeiträge,
vermögenswirksamen Leistungen, event. anfallende Reise-
bzw. Auslösekosten u. s. w. in die Einheitspreise der
folgenden Pos.einkalkuliert hat.
(Zuschläge für Nachts-, Sonntagsund Feiertagsarbeit
sowie Oberstundenzuschläge werden gesondert vergütet.)
Die Einheitspreise gelten unabhängig von der Anzahl der
tatsächlich abzurechnenden Stunden. Abrechnungen nach
den betreffenden Berufsgruppen des gültigen
Tarifvertrages.
Bei Maschinen und Geräten sind sämtliche Aufwendungen
für den Einsatz einzukalkulieren, insbesondere
Gerätevorhalte- und Betriebskosten, die erforderlichen
Arbeitszusatzgeräte, sowie sämtliche Zuschläge einschl.
der Kosten für das Bedienungspersonal.
Abgerechnet wird nach den tatsächlichen Arbeits- und
Gerätekosten.
Stundenzettel sind arbeitstäglich zur Unterschrift
vorzulegen. Sie müssen u. a. enthalten:
- Bezeichnung der Baustelle
- Namen, Qualifikation und Lohn-/Gehaltsgruppe der eingesetzten Arbeitskräfte
- Datum und Uhrzeiten des Arbeitseinsatzes und der Pausen je Arbeitskraft
- exakte Beschreibung der ausgeführten Arbeit
- Benennung der anordnenden Stelle.

Erstschrift ist der Rechnung beizulegen.

**599.1 Facharbeiterstunden**
*** Stundenlohnarbeiten
*** Bedarfsposition ohne GB
Inkl. evtl. benötigter üblicher Werkzeuge (z.B. Schaufel). An-, Abfahrts- und Leerzeiten werden nicht vergütet.
Menge: 1,000 h

**599.2 Maschinenstunden eines Radladers.**
*** Stundenlohnarbeiten
*** Bedarfsposition ohne GB
Inkl. Bedienung, Wartung, Kraft- und Schmierstoffe, sowie An- und Abtransport, Schaufelinhalt bis 1 m3.
Menge: 1,000 h

**599.3 Maschinenstunden Bagger**
*** Stundenlohnarbeiten
*** Bedarfsposition ohne GB
Leistung wie zuletzt in vollem Wortlaut beschrieben.
Jedoch Maschinenstunden für Bagger.
Menge: 1,000 h
